# Schönhauser Allee 134, 10437 Berlin
Angebotsaufforderung (GAEB DA XML 3.3, DA83)
Projekt: SCHÖN 134
Währung: EUR
Vergabeart: Freihändige Vergabe
Abgabeort: Covivio Immobilien GmbH Lietzenburger Str. 90 10719 Berlin F
Sicherheit Vertragserfüllung %: 0,00
Sicherheit Gewährleistung %: 0,00
Auftraggeber: Covivio Quadriga IV GmbH, c/o Covivio Development GmbH, Lietzenburger Straße 90, 10719 Berlin, Ansprechpartner Herr Luong, E-Mail Kevin.luong@covivio.immo
Ausführungsort: SCHÖN134, Schönhauser Allee 134, 10437 Berlin, Deutschland, Ansprechpartner Herr Luong, E-Mail Kevin.luong@covivio.immo
Erstellt mit: 5 260528, NOVA AVA, 04.06.2026

## LEISTUNGSÜBERSICHT
Diese Ausschreibung umfasst die Durchführung von Schadstoffsanierungsmaßnahmen, die Beseitigung von
holzzerstörendem Hausschwamm sowie die konstruktive Ertüchtigung der Dach- und Deckenbalkenkonstruktion im
Dachgeschoss. Die Leistungen erfolgen im Rahmen des Sanierungsprojekts in der Schönhauser Allee 134, 10437 Berlin
Prenzlauer Berg.
Relevante Leistungen sind:

| Leistung | Menge |
| --- | --- |
| Baustelleneinrichtung | 1 psch |
| 3-Kammer-Personenschleuse | 4 Stk |
| Dielen aufnehmen, schadstoffbelastet | 614 m² |
| Schüttung aufnehmen, schadstoffbelastet | 516 m² |
| Dämmung aufnehmen, krebserzeugend, Kategorie Carc. 1B | 98 m² |
| Stakung ausbauen, schadstoffbelastet | 614 m² |
| Reinigung und Absaugung Bauteiloberflächen Dachkonstruktion | 520 m² |
| Entsorgung Bauschutt, AVV 170106*, schadstoffbelastet | 65 to |
| Mauerziegel Echter Hausschwamm fluten Schwammsperrm. | 250 m² |
| Bohrlochtränkverfahren in Wänden d= 25 cm | 80m² |
| Bohrlochtränkverfahren in Wänden d= 38 cm | 50 m² |
| Stakung inkl. Traglattung, d=20mm | 614 m² |

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
Hinweis:
Die Inhalte der Holzschutzgutachten vom 17.02.2022 und 12.09.2025 sowie vom 26.09.2025 sind zwingend zu
berücksichtigen. Die darin aufgeführten Maßnahmen sind entsprechend den fachlichen Vorgaben umzusetzen.
Zusätzlich sind die einschlägigen Regelwerke, insbesondere die TRGS 524 (Schutzmaßnahmen bei Tätigkeiten in
kontaminierten Bereichen) sowie die TRGS 521 (Tätigkeiten mit alter Mineralwolle), in der jeweils gültigen Fassung
zu beachten und einzuhalten.

## ALLGEMEINE PROJEKTBESCHREIBUNG SCHÖN134
Grundstück:
Schönhauser Allee 134, 10437 Berlin

Projekt Kürzel:
SCHÖN134

Bauvorhaben:
Gegenstand des Bauvorhabens ist ein Mehrfamilienhaus aus der Gründerzeit mit klassischer Blockrandbebauung, bestehend aus einem Vorderhaus und zwei Seitenflügeln. Die bauliche Anlage weist Abmessungen von ca. 47 x 30 m auf und ist vollständig unterkellert. Das Gebäude umfasst vier Treppenräume, von denen drei unmittelbar in den Innenhof führen. Der vierte Treppenraum verbindet das Gebäude mit dem öffentlichen Straßenraum. Typisch für die Bauzeit wurden die Wände in den unteren Geschossen als Mauerwerkswände und die Geschossdecken als Holzbalkendecken ausgeführt.

Baumaßnahme:
Im Rahmen geplanter Sanierungsmaßnahmen soll im Dachgeschoss der Schönhauser Allee 134 in Berlin Prenzlauer Berg eine Schwamm-, Schadstoff- und Fassadensanierung durchgeführt werden.

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
Kennzahlen:
Grundstücksfläche: 1.140 m2
BRI: 2.194 m3
Treppenhäuser: 4 Stk

## ALLGEMEINE TECHNISCHE VORBEMERKUNGEN SCHADSTOFFSANIERUNG
Für die Ausführung der Leistungen im Bereich der Schadstoffsanierung gelten die einschlägigen gesetzlichen Vorschriften, Verordnungen, technischen Regeln sowie die anerkannten Regeln der Technik in der jeweils zum Zeitpunkt des Vertragsschlusses gültigen Fassung einschließlich aller Änderungen, Berichtigungen und Beiblätter.
Insbesondere sind u. a. zu berücksichtigen:
- TRGS 521 – Abbruch-, Sanierungs- und Instandhaltungsarbeiten mit alter Mineralwolle (KMF)
- TRGS 524 – Schutzmaßnahmen bei Tätigkeiten in kontaminierten Bereichen
- DGUV Regelwerke und Informationen (insbesondere DGUV Information 201-012)
- LAGA-Mitteilungen und AVV (Abfallverzeichnis-Verordnung)
- DIN 68800 – Holzschutz (insbesondere bei Schwammsanierung)
- WTA-Merkblätter (z. B. zur Hausschwammsanierung)
- DIN 1946-4 / DIN EN 16798 (lufttechnische Anforderungen bei Abschottung/Baustellenbetrieb, sofern relevant)
- Gefahrstoffverordnung (GefStoffV)
Ausführungshinweise:
Die Arbeiten sind unter Einhaltung höchster Sicherheits-, Arbeits- und Umweltschutzanforderungen durchzuführen. Der Auftragnehmer ist verpflichtet, vor Beginn der Arbeiten eine Gefährdungsbeurteilung durchzuführen und erforderliche Arbeits- und Sicherheitspläne (z. B. Sanierungsplan, Arbeitsplan nach TRGS, ggf. Sicherheits- und Gesundheitsschutzplan) zu erstellen und mit dem Auftraggeber abzustimmen.
Alle Arbeiten dürfen nur durch qualifiziertes und sachkundiges Personal durchgeführt werden. Entsprechende Sachkundenachweise (z. B. nach TRGS 521 oder TRGS 524) sind auf Verlangen vorzulegen.

Schadstoffsanierung in kontaminierten Bereichen (TRGS 524):
Bei Tätigkeiten in kontaminierten Bereichen sind die Anforderungen der TRGS 524 strikt einzuhalten. Dies umfasst insbesondere:
- Einrichtung geeigneter Schwarz-/Weißbereiche
- Einsatz von Schleusenanlagen (Personen- und Materialschleusen)
- Festlegung und Einhaltung von Schutzstufen und Schutzmaßnahmen
- Verwendung geeigneter Persönlicher Schutzausrüstung (PSA)
- Durchführung von Emissionsminderungsmaßnahmen (Staubbindung, Absaugung etc.)
- Dokumentation und ggf. messtechnische Überwachung
Kontaminierte Materialien sind fachgerecht zu sichern, zu separieren und entsprechend den gesetzlichen Vorgaben zu entsorgen.

Umgang mit künstlichen Mineralfasern (KMF) – TRGS 521:
Beim Umgang mit alter Mineralwolle (insbesondere vor 1996 eingebaut) sind die Vorgaben der TRGS 521 einzuhalten:
- Minimierung der Faserfreisetzung durch geeignete Arbeitsverfahren
- Vermeidung mechanischer Zerstörung durch staubarme Demontage
- Verbot von trockenem Kehren oder Druckluftreinigung
- Verwendung von Industriestaubsaugern der Staubklasse H
- Verpackung in staubdichten, reißfesten und gekennzeichneten Säcken
- Einsatz geeigneter PSA (Atemschutz, Schutzanzug etc.)
Die Entsorgung erfolgt gemäß AVV-Schlüssel unter Beachtung der jeweils gültigen gesetzlichen Vorgaben.

Biologische Schadstoffe / Hausschwamm (DIN 68800, WTA):
Bei der Sanierung von Holzschäden und insbesondere beim echten Hausschwamm (Serpula lacrymans) gelten die Anforderungen der DIN 68800 sowie einschlägiger WTA-Merkblätter.
Zu beachten sind insbesondere:
- Großzügiger Rückbau befallener und angrenzender Bauteile
- Sicherstellung der vollständigen Entfernung des Myzels
- Behandlung angrenzender Bereiche gemäß den anerkannten Regeln
- Verhinderung von Feuchteeintrag als Hauptursache
- Fachgerechte Entsorgung des belasteten Materials
Die Arbeiten sind durch fachlich qualifizierte Unternehmen mit entsprechender Erfahrung in der Schwammsanierung auszuführen.
 Entsorgung und Abfallmanagement:
Alle anfallenden Abfälle sind:
- nach AVV-Abfallschlüsseln zu deklarieren
- getrennt zu erfassen
- fachgerecht zu transportieren und zu entsorgen
Sonderabfälle, insbesondere schadstoffbelastete Materialien, sind unter Einhaltung aller gesetzlichen Vorschriften zu behandeln. Entsorgungsnachweise sind dem Auftraggeber vorzulegen.
Das Einbringen, Verbrennen oder unsachgemäße Lagern von Abfällen auf der Baustelle ist unzulässig.

Überwachung, Dokumentation und Nachweise:
Der Auftragnehmer hat die ordnungsgemäße Ausführung zu dokumentieren. Dazu gehören:
- Arbeits- und Sanierungsprotokolle
- Entsorgungsnachweise
- ggf. Freimessungen oder Kontrollmessungen
- Nachweise über eingesetzte Verfahren
Alle relevanten Unterlagen sind dem Auftraggeber auf Verlangen vorzulegen.

Weiterhin gelten sämtliche europäischen und nationalen Vorschriften, Merkblätter, Stoff- und Prüfnormen usw. jeweils in ihrer aktuellen Fassung sowie die Herstellerverarbeitungsangaben, Zulassungen und Empfehlungen der jeweiligen Fachverbände.

## ALLGEMEINE TECHNISCHE VORBEMERKUNGEN ABBRUCHARBEITEN
Der sachliche Geltungsbereich ergibt sich ebenso wie die technische Ausführung aus den ATV:
DIN 18 459 Abbruch- und Rückbauarbeiten und den anerkannten Regel der Technik.

Ergänzend sind u.a. folgende ATV / DIN zu berücksichtigen:
DIN 18 007 Abbrucharbeiten

Allgemeines
Es gelten jeweils die Normen und Regeln in der zum Vertragsschluss gültigen Fassung einschließlich der Änderungen, Berichtigungen und Beiblätter.
Soweit in der Leistungsbeschreibung auf Technische Spezifikationen, z. B. nationale Normen, mit denen Europäische Normen umgesetzt werden, europäisch technische Bewertungen, gemeinsame technische Spezifikationen, Internationale Normen, Bezug genommen wird, werden auch ohne den ausdrücklichen Zusatz: „oder gleichwertig„, immer gleichwertige Technische Spezifikationen in Bezug genommen.
(Erläuterung:
„Gilt nur für öffentliche Bauvorhaben: Dieser Hinweis soll gemäß ATV DIN 18299 grundsätzlich in die Vorbemerkungen aufgenommen werden, sobald in der Leistungsbeschreibung auf technische Spezifikationen Bezug genommen wird.„)
BG Bau Broschüre
DGUV Information 201-012
Emissionsarme Verfahren nach TRGS 519 für Tätigkeiten an asbesthaltigen Materialien
Herausgeber: Deutsche Gesetzliche Unfallversicherung e.V. (DGUV)
(bisher: BGI 664)

Angaben zu Stoffen und Bauteilen
Bauschutt und andere Bauabfälle sind vor der Abfuhr gemäß den Deponieklassen bzw. Abfallschlüsseln der AVV zu separieren, getrennt abzufahren und zu entsorgen.
Die Vorschriften über die Entsorgung von Sondermüll und Sonderabfall sowie Reststoffverwertung und örtlich festgelegte Maßnahmen für Recycling sind einzuhalten. Das Eingraben oder Verbrennen auf der Baustelle ist grundsätzlich untersagt.
Schutt-Container sind zur Vermeidung von Staub mit Planen dicht abzudecken; bei Bedarf ist ein Netzmittel zu verwenden.

Angaben zur Ausführung
Gefahrenbereiche bei Abbrucharbeiten auf der Baustelle sind abzusperren und zu kennzeichnen. Entstehen dadurch Behinderungen für andere Unternehmer oder Dritte, sind der Zeitraum der Absperrung sowie alternative Maßnahmen mit der Bauleitung abzustimmen.
Vor Ausführungsbeginn hat der Auftragnehmer mit dem Auftraggeber festzulegen, wo das erforderliche Gerät, Schutt, Container und dergleichen auf der Baustelle gelagert werden kann, um gegenseitige Störungen der am Bau beteiligten Handwerker während der Bauausführung zu vermeiden.
Die nach ATV DIN 18299 Abschnitt 4.1.11 durch den Auftragnehmer zu beseitigenden Verunreinigungen beziehen sich auch auf die Verunreinigung der öffentlichen Verkehrswege durch Fahrzeuge und Maschinen des Auftragnehmers oder seiner Subunternehmer. Solche Verunreinigungen sind durch geeignete Maßnahmen möglichst zu vermeiden. Trotzdem auftretende Verunreinigungen sind so rechtzeitig zu beseitigen, dass durch sie keine Gefährdung des öffentlichen Verkehrs entstehen kann.

Der Auftraggeber sorgt für die Medienfreiheit der in den Gebäuden oder baulichen Anlagen vorhandenen Leitungen für Strom, Wasser, Gas und anderer Medien.
Der Auftragnehmer hat vor Baubeginn und auch ständig während der Durchführung die tatsächliche Medienfreiheit zu kontrollieren und Mängel oder Behinderungen unverzüglich anzuzeigen.

Die Abbrucharbeiten sind mit größter Sorgfalt durchzuführen. Die Standsicherheit darf hierbei zu keiner Zeit beeinträchtigt werden. Zeigen sich trotz sorgfältigem Abbruch Risse, Setzungen etc., ist unverzüglich der Auftraggeber zu benachrichtigen. Für den weiteren Verlauf der Arbeiten sind mit dem Auftraggeber umgehend gesondert Vereinbarungen zu treffen.
Erforderliche Schutzmaßnahmen für Altbausubstanz, Nachbargrundstücke, Umwelt und Verkehr sind vom Bieter in Abhängigkeit von der von ihm vorgesehenen technologischen Lösung bei Angebotsabgabe darzulegen, sofern sie nicht mit den angebotenen Preisen abgegolten sind.

Werden bei den Arbeiten kontaminierte oder asbesthaltige Materialien angetroffen, so ist der Auftraggeber unverzüglich zu verständigen. Diese Verpflichtung gilt auch im Verdachtsfall.
Bauschutt ist über geschlossene Schuttrutschen abzuwerfen. Das direkte Abwerfen ist nicht gestattet.
In bewohnten Gebieten dürfen nur schallarme Kompressoren (Schrauben- oder Rotationskompressoren) eingesetzt werden.

Beim Abbruch von Mineralfaserdämmstoffen sind Stäube zu vermeiden. Das Kehren ist untersagt. Für eine ausreichende Bindung durch Feuchtigkeit ist zu sorgen.

Vor Brennschneidearbeiten an Steig- und Fallleitungen muss sich der Auftragnehmer wegen der Gefahr ablaufender Schweißperlen über Verlauf und Zustand der Leitungen informieren.
Bei Brennschneidearbeiten oder sonstigen funkenerzeugenden Arbeiten, z.B. auch Trennarbeiten mit Trennscheiben, in der Nähe von Bauteilen der Baustoffklasse B2 bzw. B3 nach DIN 4102 Teil 1 sind geeignete Brandschutzmaßnahmen vom Auftragnehmer zu treffen.
Bei funkenerzeugenden Arbeiten, z.B. Trennarbeiten mit Trennscheiben und Brennschneidearbeiten, in der Nähe zu erhaltender Bauteile sind Glasflächen, glasierte Keramikoberflächen und andere durch den Funkenflug gefährdete Oberflächen abzudecken.

Verkehrssicherung
Gefahrbereiche bei Abbrucharbeiten im Umfeld der Baustelle sind abzusperren und zu kennzeichnen.
Der Auftragnehmer hat einen Verantwortlichen für die Verkehrssicherung mit Angabe der Eignung und Qualifikation zu benennen.
Zur Verkehrssicherung der Baustelle gehört auch die laufende Kontrolle der Sicherungseinrichtungen. Die zeitlichen Abstände der Kontrollen richten sich nach den örtlichen Gegebenheiten.
Verkehrsbeschränkungen, die nur während der Arbeitszeit notwendig sind, müssen in der übrigen Zeit aufgehoben werden (Beseitigen oder Ungültigmachen von Verkehrszeichen).
Verkehrs- und Streckenverbote sollen möglichst nur in Kombination mit Gefahrenzeichen aufgestellt werden, damit das Aufstellen von Zeichen zur Beendigung des Streckenverbotes (Zeichen 278 bis 282 StVO) vermieden werden kann.

Rot-weiße Warnbänder (Flatterbänder) dürfen nur als zusätzliche optische Sicherung und nur außerhalb von Fahrbahnen im öffentlichen Raum angebracht werden.

Angaben zur Abrechnung
Die Abrechnungsmengen von Leistungen, die nach der Masse abzurechnen sind, sind durch Wiegen auf einer amtlich zugelassenen Waage zu ermitteln und durch amtlichen Wiegeschein zu belegen, sofern im Leistungstext nicht das Ermitteln der Masse durch Berechnung vorgegeben ist.

Sonstige Angaben
Der Auftragnehmer hat dafür Sorge zu tragen, dass während der Ausführung seiner Leistungen immer mindestens ein fließend deutsch sprechender Mitarbeiter seiner Firma auf der Baustelle anwesend ist.

## ZUSÄTZLICHE TECHNISCHE VORBEMERKUNGEN
01  Allgemeines
Anschlüsse für Wasser und Energie werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u. ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind ggf. mit einer entsprechenden Begründung in einem Zusatzangebot einzureichen.

07 Verwendbarkeitsnachweis
Sämtliche zur Verwendung kommende Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 3012 Schadstoffsanierung
Datum: 25.09.2025

### Titel 1 Schadstoffsanierung

#### Abschnitt 1.1 Vorbereitende Maßnahmen

**1.1.10 Technische Planung und Gefährdungsanalyse**
*** Pauschalposition
Planungs- und Konzeptionsleistungen einschl. Gefährdungsbeurteilung;Ausarbeitung der Abbruchanweisung sowie der Arbeits- undBetriebsanweisungen; Vornahme aller erforderlichen Anzeigen undMitteilungen an die zuständigen Stellen.
Menge: 1,000 psch

**1.1.20 Baustelleneinrichtung für gesamte Maßnahme**
*** Pauschalposition
Bereitstellen, Vorhalten, Unterhalten, Betreiben und
Umbauen, Umlagern und Entfernen der gewerkspezifischen
Baustelleneinrichtung, einschl. Hebe-, Abbruch- und
Transporttechnik für alle Arbeiten zur Durchführung der
erforderlichen Leistungen des AN,
einschl. ggf. erf. Absturzsicherungsmaßnahmen,
einschl. ggf. erf. Arbeitsplatzbeleuchtung etc.,
einschl. ggf. erf. Hebebühnen und Gerüste, Container und
Schuttrutschen, Aufwendungen für erschwerte Materialtransporte
innerhalb des Gebäudes. Einschl. aller erf. Werkzeuge und
Gerätschaften, einschl. Beschaffung von zusätzlichen Lagerflächen
und Lagerraum auf öffentlichem Straßenraum nach Erfordernis und
einschließlich Beschaffung aller erforderlichen Unterlagen gem. den
gesetzlichen Vorschriften einschließlich aller anfallenden Gebühren.
Baustelleneinrichtungsflächen werden von der Objektüberwachung
zugewiesen.
Menge: 1,000 psch

**1.1.30 Schutzkleidung, PSA**
*** Pauschalposition
Persönliche Schutzausrüstung (PSA) für die Mitarbeiter,
s. h. Arbeits- und Gesundheitsschutzplan, für die Dauer
der Arbeiten in den kontaminierten Bereichen
bereitstellen und turnusmäßig austauschen, bzw.
reinigen und unterhalten, inkl. der erforderlichen
Gesundheitskontrollen für die Mitarbeiter.

Als persönliche Schutzausrüstung sind je Mitarbeiter zu tragen:
- Schutzhelm nach DIN 4840
- Sicherheitsgummistiefel S5 nach DIN 4843
- Spritzwasserdichte Schutzanzüge, atmungsaktiv
  (Typ 5 oder Typ 6, Kat. III)
- Nitril. Handschuhe, zusätzlich Einweg-Latex Unterhandschuhe
- Atemschutzmaske, Gebläse unterstützte Vollvisiermaske, mit
  Filter der Klasse A2-P3 (PCP, Lindan, Taubenkot und PAK)
Menge: 1,000 psch

**1.1.40 Entrümpelung Dachboden inkl. Entsorgung, kontaminiert**
Entrümpelung des Dachbodens von Sperrmüll, Schutt,
Unrat, loser Möblierung, Einrichtungsgegenstände etc.
einschl. Schuttbeseitigung und Entsorgung nach AVV-Schlüssel.

Entrümpelungsgegenstände nach unten transportieren,
in Containern lagern und entsorgen.
Material: Sperrmüll und Mischschutt, kontaminiert

Abrechnung erfolgt gem. der tatsächlichen entsorgten Menge.
Menge: 7,000 m3

**1.1.50 Staubschutzwände aus OSB-Platten**
Schutzvorrichtung zum behelfsmäßigen Abtrennen und Verschließenvon Baubereichen als massiver Staubschutz anWänden herstellen und vorhalten.
Abbau und Entsorgung nur auf Anweisung der örtlichen Bauleitung. Konstruktion bestehend aus:- Leichte Trennwand aus Holzkonstruktion, ca. d = 100 mm
- Beplankung einseitig mit OSB-Platten
- Anschlussfugen mit Klebeband verklebt- Einzelgröße bis 10 m2

Einbauort: 4.OG als Trennung zwischen Baustelle DG und
öffentliche Bereiche
Menge: 40,000 m2

**1.1.60 Bautüren in Staubschutzwand**
Bautüren inkl. Schloss und ausreichend Schlüsseln
für Bauherr, Bauleitung und Fremdgewerke
liefern und in Staubschutzwände aus OSB-Platten
(siehe Vorposition) einbauen, vorhalten und ausbauen.
Menge: 4,000 Stk

**1.1.70 Schutzabdeck. Bodenfläche Hartfaserpl. D=4mm, TRH**
Begehbare Schutzabdeckung der Bodenfläche,
Abdeckung aus Hartfaserplatten, Dicke 4 mm, herstellen
und beseitigen.

Ausführungsort: alle TRH-Podeste im DG
Menge: 25,000 m2

**1.1.80 3-Kammer-Personenschleuse**
Liefern, aufbauen, vorhalten, betreiben und rückbauen einer
3-Kammer-Personenschleuse zur Abschottung des Schwarzbereiches
im Zuge der Schadstoffsanierung im Dachgeschoss. Die Schleuse ist
luftdicht und unterdruckgeeignet auszuführen und dient als kontrollierter
Zugang zum kontaminierten Bereich.

Länge: ca. 3,50m
Breite: ca. 0.90m

Leistungsumfang:
- Herstellung einer stabilen und staubdichten Konstruktion aus reißfester,
 diffusionsarmer PE-Folie oder einem gleichwertigen System
- Fachgerechte Ausbildung sämtlicher Anschlüsse, insbesondere an
  angrenzende Bauteile, zur Gewährleistung der Luftdichtheit
- Einbau einer 3-Kammer-Schleuse (Weißbereich / Graubereich / Schwarzbereich)
  mit ausreichend dimensionierten Übergängen
-  Ausführung der Zugänge zwischen den Kammern über überlappende
  Folienschürzen oder geeignete Reißverschlusssysteme, jeweils mit ausreichender
  Bewegungsfläche
- Gewährleistung und Aufrechterhaltung des erforderlichen Unterdrucks im Schwarzbereich
- Eindeutige Kennzeichnung der einzelnen Bereiche (Weißbereich, Graubereich,
  Schwarzbereich)
- Tägliche Kontrolle der Schleuse sowie laufende Instandhaltung während der
  gesamten Ausführungszeit
- Vorhaltung der Schleuse für die Dauer der Sanierungsmaßnahmen
- Rückbau nach Abschluss der Arbeiten sowie fachgerechte Entsorgung sämtlicher
  verwendeter Materialien
- Ausführung gemäß den Anforderungen der TRGS 521 und TRGS 524

Ausführungsorte:
Vorderhaus
Seitenflügel 1+2 rechts
Seitenflügel links
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Menge: 4,000 Stk

**1.1.90 Provisorische Dachöffnung für Materialtransport**
Herstellung einer provisorischen Dachöffnung für
Materialtransport.

Abmessungen: ca. 1,50 x 1,50 oder gem. Erfordernis

- Aufnehmen der Dachsteine und seitlicher Lagern
- Herstellen temporärer Dachöffnung zwischen Sparren
- Witterungs- und regensicheres Abdeckung der Öffnung für
  Dauer der Nutzung mittels geeigneter Befestigungssysteme
  einschl. Sicherungsmaßnahmen und Unterhaltung
- Rückbau provisorischer Maßnahmen nach Abschluss

Das endgültige Schließen der Dachöffnung erfolgt bauseits
durch den Dachdecker.

Ausführungsort:
alle Bauteile, genaue Verortung auf Anweisung der örtlichen Bauleitung
Menge: 3,000 Stk

**1.1.100 Stahlverbände für temporäre Abfangungen, Schornsteine**
Stahlverbände für Abfangungen von verbleibenden Schornsteinen
während des Bauzustandes.

Für die Schornsteine, welche im vorhandenen Zustand erhalten bleiben
sollen, muss eine Hilfskonstruktion aus Stahlprofilen errichtet werden,
welche die Standsicherheit der Schornsteine über den gesamten Baufortschritt
gewährleistet, inkl. Vorhaltung und evtl. Umbaumaßnahmen während der
gesamten erforderlichen Zeit.

Leistungsbestandteile:
Alle statisch erforderlichen Abstütz- und Sicherungsmaßnahmen
sowie Bauzustände.

Die Stahlprofile sind nach Beendigung der Baumaßnahme auszubauen
und verbleiben im Eigentum des AN.
Schornsteinhöhe: ca. 4,00 m
Zweck: statische Abfangungen und Aussteifungen
Stahlprofile: nach Vorgabe Statiker, bzw. nach Erfordernis

Einbauort: verbleibende Schornsteine
Menge: 2,500 to

#### Abschnitt 1.2 Schadstoffsanierung

**1.2.10 Dokumentation der Maßnahme**
*** Pauschalposition
Vollständige, fortlaufende und prüffähige Dokumentation sämtlicher
im Rahmen der Schadstoffsanierung ausgeführten Maßnahmen.
Umfang umfasst insbesondere:

- Fotodokumentation vor, während und nach Ausführung
- Baustellentagebuch inkl. Personal-, Geräte- und Leistungsangaben
- Nachweise zu Einhausungen, Abschottungen, Unterdruckhaltung
  und Freimessungen
- Protokolle zu Luftmessungen, Freigaben und Eigenkontrollen
- Entsorgungsnachweise (Wiegescheine, Begleitscheine
- Dokumentation von Abweichungen, Störungen und zusätzlichen
  Sicherungsmaßnahmen

Zusammenstellung und Übergabe als strukturierte digitale und/oder
schriftliche Dokumentation an den AG nach Abschluss der Maßnahme.
Menge: 1,000 psch

**1.2.20 Dielen aufnehmen, schadstoffbelastet**
Aufnahme der schadstoffbelasteten Dielung
gemäß den geltenden gesetzlichen Vorschriften und
technischen Regeln.

Art der Dielung: Massivholzplatten, Spanndielen o.ä., schadstoffbelastet
Dicke: bis 22 mm

Leistungsumfang:
- Öffnen und Ausbau der Dielung unter Berücksichtigung
  von Arbeitsschutzmaßnahmen gemäß TRGS 524 und TRGS 521
- Sortierung und Verpackung der Materialien in geeignete,
  gekennzeichnete Behälter

Ausführungsort:
Vorderhaus
Seitenflügel 1+2 rechts
Seitenflügel links

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 Hinweis zur Abrechnung / Menge:
Die Abrechnung erfolgt nach tatsächlich ausgebauter Fläche in m2,
ermittelt durch Aufmaß vor Ort.
Menge: 571,000 m2

**1.2.30 Schüttung aufnehmen bzw. absaugen, schadstoffbelastet**
Aufnahme der schadstoffbelasteten und unbelasteten Schüttung
gemäß den geltenden gesetzlichen Vorschriften und technischen
Regeln.

Art der Schüttung: Schlacke, Bauschutt o.ä., schadstoffbelastet
d= ca. 10 cm

Leistungsumfang:
- Aufnahme bzw. Absaugen der Schüttung unter Berücksichtigung von
  Arbeitsschutzmaßnahmen gem. TRGS 524 und TRGS 521
- Zwischenlagerung in geeigneten, gekennzeichneten Behältern

Ausführungsort:
Vorderhaus
Seitenflügel links
Seitenflügel 1+2 rechts

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
Hinweis zur Abrechnung / Menge:
Als Bezugsgröße wird die Grundfläche bei einer
Schüttungsdicke von ca. 10 cm angesetzt.
Menge: 473,000 m2

**1.2.40 Stakung ausbauen, schadstoffbelastet**
Fachgerechter Ausbau der schadstoffbelasteten Stakung im
Dachbodenbereich gemäß den geltenden gesetzlichen Vorschriften
und technischen Regeln.

Art der Stakung: gespaltenes Holz, schadstoffbelastet

Leistungsumfang:
- Ausführung unter Einhaltung der TRGS 524
- Ausbau der Stakung unter Berücksichtigung der statischen
  Gegebenheiten und unter Einsatz persönlicher Schutzausrüstung (PSA)
- Verpackung und Kennzeichnung der schadstoffbelasteten Materialien
  gemäß Abfallverzeichnisverordnung (AVV)
- Reinigung des Arbeitsbereichs nach Abschluss der Arbeiten

Ausführungsort:
Vorderhaus
Seitenflügel 1+2 rechts
Seitenflügel links

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
Hinweis zur Abrechnung / Menge:
Die Abrechnung erfolgt nach tatsächlich ausgebauter Fläche in m2,
ermittelt durch Aufmaß vor Ort.
Als Bezugsgröße wird die Dachbodenfläche von ca. 571 m2 angenommen.
(ohne Massivdecken)
Menge: 571,000 m2

**1.2.50 Unterdecke ausbauen, schadstoffbelastet**
Unterdecke mit unterseitigem Rohputz (mit Anstrich, Tapete o. Ä)
ausbauen und entsorgen.
Menge: 325,000 m2

**1.2.60 Rollgerüst liefern**
Rollgerüst liefern und funktionsfähig aufbauen nur für die
eigene Leistung (Arbeiten an der Decke im 4. OG).

Deckenhöhe: bis 4 m
Menge: 6,000 St

**1.2.70 Rollgerüst vorhalten**
Rollgerüst der Vorposition für jede angefangene
KW vorhalten und unterhalten
Menge: 18,000 Wo

**1.2.80 Dämmung aufnehmen, krebserzeugend, Kategorie Carc. 1B**
Aufnehmen und ausbauen von Mineralwolldämmstoffen,
eingebaut im Deckenbalkenbereich, gemäß Untersuchungsergebnis
mit lungengängigen Fasern belastet und nach CLP-Verordnung als
krebserzeugend, Kategorie Carc. 1B einzustufen.

Art der Dämmung: Minerallwolle
Dicke: ca. 12 bis 14 cm

Leistungsumfang:
- staubarmes Aufnehmen und Ausbau der Dämmstoffe
- Arbeiten unter Einhaltung der GefStoffVV und TRGS 521
- staubdichte Verpackung der Abfälle

Alle Nebenleistungen sind in die Einheitspreise einzurechnen.

Ausführungsort: Seitenflügel 1 rechts
Menge: 98,000 m2

**1.2.90 Unterdruckhaltegerät liefern, aufstellen und betreiben**
Liefern, innerhalb des Gebäudes transportieren und fachgerecht
aufstellen eines Unterdruckhaltegeräts.

Gerätemaße ca. 1,20 × 0,76 × 1,00 m oder gem. technischen
Anforderungen
Unterdruckhaltung min. 20 Pa, mind. 5-facher Luftwechsel pro Std.
HEPA H13 Filter

Einschl. aller erforderlichen Nebenleistungen wie:
- Herstellen sämtlicher luftdichter Anschlüsse mit Klebeband
- Lieferung, Montage und Rückbau einer Abluftlutte, inkl.
  fachgerechter Ableitung der Abluft ins Freie
- Sicherstellung und Aufrechterhaltung des erforderlichen
  Unterdrucks über die gesamte Einsatzdauer
- Vorhalten, Betreiben, Überwachen und Umsetzen des Geräts
  entsprechend Baufortschritt (abschnittsweiser Einsatz)
- erforderliche Energieversorgung und betriebsbedingte
  Nebenaufwendungen
- sämtliche Filter (inkl. Wechsel und Entsorgung)
- abschließende Dekontamination des Geräts

Nach Beendigung: vollständiger Rückbau, Abtransport und
ordnungsgemäße Entsorgung aller eingesetzten Materialien.

Alle für den abschnittsweisen Einsatz, Umsetzungen, Betrieb,
Vorhaltung sowie Filterverbrauch und Nebenleistungen erforderlichen
Aufwendungen sind vollständig in den Einheitspreis einzukalkulieren.

Angebotenes Fabrikat und Modell: '.....................................................................' (Bieterergänzung)

Ausführungsort:
Vorderhaus
Seitenflügel 1+2 rechts
Seitenflügel links
Menge: 3,000 Stk

**1.2.100 Hochleistungs-Industriestaubsauger, Kategorie H**
Liefern, aufstellen, vorhalten und betreiben eines Industriestaubsaugers
der Staubklasse H gemäß einschlägiger Vorschriften (BIA-geprüft),
mit folgenden Mindestanforderungen:

Luftförderleistung: ≥ 186 m³/h (empfohlen: ca. 280 m³/h)
Unterdruck: ≥ 230 mbar
Leistungsaufnahme: ca. 1.200 W
Staubklasse: H (gesundheitsgefährdende Stäube)

Einschließlich aller erforderlichen Nebenleistungen, insb.:
- Bereitstellung sämtlicher erforderlicher Schlauchleitungen
  und Zubehörteile
- Fachgerechter Betrieb während der gesamten Einsatzdauer
- Regelmäßige Kontrolle sowie erforderlicher Wechsel der Filter
- Lieferung neuer Filter sowie ordnungsgemäße Entsorgung verbrauchter
  Filter gemäß den geltenden Vorschriften
- Umsetzen des Gerätes nach Bedarf innerhalb der Baustelle
Menge: 4,000 Stk

**1.2.110 Absaugen schadstoffbelasteter Feinstaub – Holzbalkendecke**
Absaugen von schadstoffbelastetem Feinstaub mittels
zugelassenem H‑(K1)‑Sauger auf einer freigelegten Holzbalkendecke.
Ausführung auf der Oberseite nach bereits erfolgter Grobreinigung.
Erschwerte Arbeitsbedingungen durch vorhandene Einbauten wie
Balkenverstärkungen, Aufdopplungen, Anlaschungen, Stahlträger etc.
Einsatz von schmalen Saugdüsen erforderlich.
Einschl. aller Nebenleistungen zur vollständigen Feinreinigung der Flächen.

Entsorgung Aufsaug- und Filtermaterial in separater Position.
Menge: 571,000 m2

**1.2.120 Arbeitsplatform aus Bohlen / Seekieferplatten herstellen**
Liefern und temporäres Auslegen von Bohlen bzw. Seekiefertafeln
zur Herstellung einer begehbaren Arbeitsplatform oberhalb von
Deckenbalken bzw. Kehlbalken.

Leistungsumfang:
- Bereitstellung einer ausreichenden Menge am Material
- Transport ins Gebäude
- Fachgerechtes und sicheres Verlegen
- Mehrfaches Umsetzen und Anpassen der Arbeitsplatform
  entsprechend dem Baufortschritt
- Rückbau nach Abschluss der Arbeiten
- Reinigung bzw. Dekontamination der eingesetzten Bohlen
- Abtransport und Entsorgung des Materials aus dem Gebäude und Abfuhr

Die Arbeitsplatform dient ausschließlich der Durchführung der eigenen
Leistungen und ist nicht zur Nutzung durch andere Gewerke vorgesehen.

Abrechnung nach der horizontalen Grundfläche im Sanierungsbereich
Menge: 571,000 m2

#### Abschnitt 1.3 Verladen, Transport und Entsorgung

*Hinweis: Hinweis zum Transport*
Der Transport der auszubauenden Materialien vom Anfallort bis zum Containerist in den Einheitspreis einzukalkulieren.

Die Förderung erfolgt abhängig von Materialart und Kontaminationsgrad über:- staubdichte Big Bags bzw. zugelassene KMF-Säcke- geschlossene, gekennzeichnete Transportbehälter- manuelle Förderung über Treppenräume oder alternativ über geeignete  Hebezeuge (z. B. Außenaufzug/Kran)

Der Transport hat unter Einhaltung der einschlägigen Vorschriften(TRGS 521, TRGS 524) staubarm und emissionsfrei zu erfolgen.

Für schadstoffbelastete Materialien sind ausschließlich geschlossene,staubdichte Verpackungen und Transportwege zu verwenden.

Die Nutzung von Schuttrutschen ist für schadstoffbelastete Materialien unzulässig.

Alle erforderlichen Zwischenlagerungen, Umschlagvorgänge,Mehrfachtransporte sowie das Vorhalten geeigneter Transportmittelsind in die Einheitspreise einzurechnen.

**1.3.10 Entsorgung Aufsaug- und Filtermaterial**
Aufnahme des Aufsaug- und Filtermaterials sowie Verladung in
geeignete Transportbehälter/Container.
Fachgerechter Abtransport und ordnungsgemäße Entsorgung
gemäß den Vorgaben der Abfallverzeichnis-Verordnung (AVV).

Die Abrechnung erfolgt nach den tatsächlich angefallenen Mengen
auf Grundlage der entsprechenden Entsorgungsnachweise.
Menge: 500,000 kg

**1.3.20 Entsorgung Bauschutt, AVV 170106***
Aufnahme des schadstoffbelasteten Bauschutts sowie
Verladung in geeignete Transportbehälter/Container.
Fachgerechter Abtransport und ordnungsgemäße Entsorgung gemäß
den Vorgaben der Abfallverzeichnis-Verordnung (AVV),
Abfallschlüssel 17 01 06.*

Die Abrechnung erfolgt nach den tatsächlich angefallenen Mengen auf
Grundlage der entsprechenden Entsorgungsnachweise.
Menge: 65,000 to

**1.3.30 Entsorgung Holz A IV, 170204***
Aufnahme des schadstoffbelasteten Altholzes (Kategorie A IV) sowie
Verladung in geeignete Transportbehälter/Container.
Fachgerechter Abtransport und ordnungsgemäße Entsorgung gemäß
den Vorgaben der Abfallverzeichnis-Verordnung (AVV),
Abfallschlüssel 17 02 04.*

Die Abrechnung erfolgt nach den tatsächlich angefallenen Mengen auf Grundlage
der entsprechenden Entsorgungsnachweise.
Menge: 20,000 to

**1.3.40 Entsorgung Mineralwolle KMF, AVV 170603***
Aufnahme der krebserzeugenden künstlichen Mineralfasern (KMF)
sowie staubdichte Verpackung und Verladung in geeignete, hierfür
zugelassene Transportbehälter/Container.
Fachgerechter Abtransport und ordnungsgemäße Entsorgung gemäß
den Vorgaben der Abfallverzeichnis-Verordnung (AVV),
Abfallschlüssel 17 06 03.*

Die Abrechnung erfolgt nach den tatsächlich angefallenen Mengen auf Grundlage
der entsprechenden Entsorgungsnachweise.
Menge: 0,750 to

**1.3.50 Entsorgung Metall, AVV 170407**
Aufnahme des Metallabfalls sowie Verladung in geeignete
Transportbehälter/Container.
Fachgerechter Abtransport und ordnungsgemäße Entsorgung bzw.
Zuführung zur Verwertung gemäß den Vorgaben der Abfallverzeichnis-
Verordnung (AVV), Abfallschlüssel 17 04 07.

Die Abrechnung erfolgt nach den tatsächlich angefallenen Mengen auf Grundlage
der entsprechenden Entsorgungsnachweise.
Menge: 0,250 to

**1.3.60 Einzelentsorgungsnachweis beantragen**
Beantragung und Führung eines Einzelentsorgungsnachweises gemäßNachweisverordnung.
Menge: 1,000 Stk

**1.3.70 Erschwerniszulage Transport**
*** Pauschalposition
Erschwerniszulage für Transport- und Förderleistungen unter erschwertenBedingungen innerhalb des Gebäudes.

Zulage für den erschwerten Transport sämtlicher auszubauender und zuentsorgender Materialien vom Anfallort im Dachgeschoss bis zu denTransport- bzw. Abfallcontainern.

Die Erschwernis ergibt sich insbesondere durch:- Transport innerhalb eines bestehenden Gebäudes mit beengten  Platzverhältnissen- Förderung über mehrere Geschosse ohne Nutzung eines Lastenaufzugs- Nutzung von Schleusenanlagen (Schwarz-/Weißbereich)- staubdichte Verpackung (z. B. Big Bags, KMF-Säcke)- erhöhten logistischen Aufwand aufgrund schadstoffbelasteter Materialien- erschwerte Zugänglichkeit der Arbeitsbereiche (Dachtragwerk, Balkenlagen)- ggf. Mehrfachumschlag und Zwischenlagerung

Die Zulage umfasst alle erforderlichen Mehraufwendungen für:- innerbetrieblichen Transport (horizontal und vertikal)- Vorhalten und Einsatz geeigneter Transportmittel- zusätzliche Personalaufwendungen- Schutz- und Sicherungsmaßnahmen- Einhaltung der einschlägigen Vorschriften (insb. TRGS 521/524)
Menge: 1,000 psch

#### Abschnitt 1.4 Schwammsanierung

*Hinweis: Hinweis*
Für die Ausführung der ausgeschriebenen Leistungen sind die
"Holzschutztechnische Gutachten" des Büros Rietz vom 17.02.2022
sowie 19.09.2025 und 26.09.2025 zwingend zu beachten und umzusetzen.

**1.4.10 Putz abstemmen**
Wandputz abstemmen, dabei den Putz und die freigelegten
Wandflächen unter besonderer Beachtung der Stoß- und
Lagerfugen, gründlich auf Myzeldurchwachsungen des
Echten Hausschwamms kontrollieren; losen und/oder
schadhaften Fugenmörtel auskratzen, lose Fugen mittels
Industriesauger aussaugen und den anfallenden
Bauschutt fachgerecht in Säcken transportieren und in
Baucontainer sammeln.
Menge: 320,000 m2

**1.4.20 Mauerziegel Echter Hausschwamm fluten Schwammsperrm.**
Wand aus Mauerziegel, befallen vom Echten
Hausschwamm (Serpula lacrymans) und/oder verwandten
Hausschwamm-Arten, durch Fluten der Oberfläche DIN
68800-4, WTA Merkblatt 1-2-05/D, mit Schwammsperrmittel
behandeln, Sicherheitszone vom letzten erkennbaren
Befall 1,5 m, nach Abflammen und Abkehren der
Oberfläche mit einem scharfen Besen, Arbeitshöhe bis 3,5 m.
Menge: 250,000 m2

**1.4.30 Bohrlochdrucktränkverfahren in Wänden d= 25cm**
Wände mit Myzeldurchwachsungen des echten Hausschwamm
inklusive der geforderten 1,50 m Sicherheitsbereich in
alle Richtungen vom letzten sichtbaren Myzel im
Bohrlochdrucktränkverfahren verpressen.
Bohrungen rasterförmig, Lochdurchmesser 10-12 mm, leicht geneigt.
Abstand horizontal ca. 30 cm und vertikal ca. 25 cm
Bohrtiefe bis 10cm und mit Schwammsperrmittel verpressen.

Angebotenes Fabrikat: '............................................' (Bieterergänzung)

Wandbaustoff: Ziegelmauerwerk
Wanddicke : 25cm
Menge: 80,000 m2

**1.4.40 Bohrlochdrucktränkverfahren in Wänden d= 38cm**
Wände mit Myzeldurchwachsungen des echten Hausschwamm
inklusive der geforderten 1,50 m Sicherheitsbereich in
alle Richtungen vom letzten sichtbaren Myzel im
Bohrlochdrucktränkverfahren verpressen, Nach Fertigstellung sind
die Löcher fachgerecht zu verschließen.
Bohrungen rasterförmig nach Gutachten durchführen,
Lochdurchmesser 10-12 mm, leicht geneigt.
Abstand horizontal ca. 30 cm und vertikal ca. 25 cm
Bohrlochtiefe bis 23cm und mit Schwammsperrmittel
verpressen.

Angebotenes Fabrikat: '............................................' (Bieterergänzung)

Wandbaustoff: Ziegelmauerwerk
Wanddicke : 38cm
Menge: 50,000 m2

**1.4.50 Wände abflammen**
Freiliegende Wandflächen mit einer Propan Gas Flamme
abflammen und sodann mit einem Drahtbesen abkehren, um
Myzelteile und andere bindestörende Stoffe zu entfernen.
Menge: 320,000 m2

**1.4.60 Hohlraumbearbeitung**
*** Bedarfsposition ohne GB
Zweischaliges Mauerwerk mit Myzeldurchwachsungen des
Echten Hausschwamms inklusive der geforderten 1,50 m
Sicherheitsbereich in alle Richtungen vom
letzten sichtbaren Myzel wie folgt bearbeiten.
Es werden Bohrungen mit einem Lochdurchmesser von
ca. 10-12 mm rasterförmig im Abstand ca. 25 cm
untereinander in den Hohlraum zwischen den
Wandschalen eingebracht und sodann wird der Hohlraum
durch die Bohrlöcher mittels einer Kugelstrahldüse
auf einem Strahlrohr im Flutverfahren satt imprägniert.

Angebotenes Fabrikat: '............................................' (Bieterergänzung)
Menge: 1,000 m2

**1.4.70 Kalkzementputz, 1-lagig, Q2, Wände, DG**
*** Bedarfsposition ohne GB
Kalkzementputz, einlagig, nach DIN V 18550, einschließlich der
erforderlichen Untergrundvorbereitung (Grundierung bzw. Haftgrund),
lot- und fluchtgerecht, inklusive Kellenschnitte, Glätten der Oberfläche,
sowie der erforderlichen Arbeitsgerüste liefern und einbauen.
Einschließlich dem Anputzen an die angrenzenden Bauteilen.

Bauteil:  Wände
Putzgrund:  Mauerwerk
Mörtelgruppe:  P IV (nach DIN V 18550)
Oberfläche: eben abgezogen, gefilzt und geglättet
Oberflächenqualität:  Q 2
Druckfestigkeit:  >= 2 N/mm²
Putzdicke:  ca. 12 - 15 mm

Ausführungsort: Wände im DG
Menge: 320,000 m2

**1.4.80 Nachträglich Ein-, Zu- und Beiputzarbeiten, Kalkzementputz**
*** Bedarfsposition ohne GB
Nachträgliche Ein-, Zu- und Beiputzarbeiten, die nicht im Zuge der allg.
Putzarbeiten ausgeführt werden können als Zulage
zum beschriebenen Putzsystem

Größe: Kleinflächen bis 1,00 m², Kalkzementputz
Menge: 20,000 Stk

#### Abschnitt 1.5 Sanierung Dachkonstruktion - Dachverband + Dachtragwerk

*Hinweis: Hinweis*
Für die Ausführung der ausgeschriebenen Leistungen sind die
"Holzschutztechnische Gutachten" des Büros Rietz vom 17.02.2022
zwingend zu beachten und umzusetzen.

**1.5.10 Reinigung und Absaugung Bauteiloberflächen Dachkonstruktion**
Reinigung und vollständige Absaugung sämtlicher Holzbauteiloberflächen
der Dachkonstruktion, insbesondere Sparren, Kehlsparren, Pfetten, Kopfbänder,
Streben, Stuhlsäulen sowie angrenzender Bauteile.
Entfernung von Staub, Schmutz, Holzspänen und sonstigen losen Anhaftungen
mittels geeigneter Absauggeräte.
Einschließlich aller Nebenleistungen, auch bei erschwert zugänglichen Bereichen
und unregelmäßigen Geometrien.
Die ordnungsgemäße Aufnahme, Sammlung und Entsorgung der anfallenden
Rückstände ist Bestandteil dieser Leistung.

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
Abrechnung erfolgt nach m² Grundfläche des Dachgeschosses(horizontale Projektion). Sämtliche Bauteile sind hierin enthaltenund werden nicht gesondert aufgemessen.
Menge: 520,000 m2

**1.5.20 Bauschnittholz, C24, scharfkantig, NH, liefern**
Liefern von Bauschnittholz zur Verwendung für konstruktive und
statische Ertüchtigungen an der bestehenden Dachkonstruktion
und insb. für: (Sparren, Pfetten, Stuhlsäulen etc.)

- Anlaschungen
- Verstärkungen
- Ergänzungen bestehender Tragglieder
- konstruktive Ausgleichs- und Verstärkungsmaßnahmen

Abbund in gesonderter Position.
Menge: 7,000 m3

**1.5.30 Abbund, konstruktive Ertüchtigung Dachkonstruktion**
Abbund, Einbau und Montage des vorbeschriebenen
Bauschnittholzes zur konstruktiven Ertüchtigung der
bestehenden Dachkonstruktion gem. Holzschutzgutachten.

Leistungsumfang:
- maßgerechter Abbund der Holzbauteile
- Austausch geschädigter Holzbauteile
- konstruktive Verstärkung durch Anlaschungen, Aufdoppelungen
  und Ergänzungen
- Herstellen aller erforderlichen konstruktiven Holzverbindungen

Ausführungsorte:
Vorderhaus
Seitenflügel links
Seitenflügel 1+2 rechts

Hinweis: Ausführungsbereiche gem. Holzschutzgutachten und nach
Anweisung der örtlichen Bauleitung.
Menge: 480,000 m

**1.5.40 Verbindungsmittel**
Liefern und Einbau aller statisch nachgewiesenen und
konstruktiv erforderlichen Verbindungs- und Befestigungselemente.
Abrechnung zum Nachweis
Menge: 150,000 kg

**1.5.50 Schadstoffmaskierung Holzbauteile Dachkonstruktion**
*** Bedarfsposition ohne GB
Beschichtung von belasteten Holzbauteilen im Dachtragwerk
(Dachschalung und Dachtragwerk) mit einem geeigneten
Schadstoff-Absperrsystem zur Reduzierung von Emissionen aus
PCP-, Lindan- und DDT-haltigen Holzschutzmitteln gemäß
Herstellervorgaben.

Ausführung des Beschichtungssystems bestehend aus:
- Vorbehandlung (farblos) bei erhöhter Belastung, 1‑lagig
- Absperrlack, honigtönend, 1‑lagig
- Absperrlack, farbig  1‑lagig

Auftrag jeweils im vorgeschriebenen Verbrauch und unter Einhaltung
der Mindestverarbeitungstemperaturen.
Einschl. aller Nebenleistungen wie Untergrundvorbereitung, Material,
Geräte, Schutzmaßnahmen und Arbeiten in schwer zugänglichen
Bereichen.
Nur Dachschalung und tragende Holzkonstruktion; nicht belastete
Bauteile bleiben unberücksichtigt.

Hinweis:
Grundlage für die Ausführung ist das Holzschutzgutachten desSachverständigenbüros Rietz.Die darin enthaltenen Feststellungen, Bewertungen und Vorgabensind zu berücksichtigen und einzuhalten. Zusätzlich sind die bearbeitetenBereiche jeweils vor Ort mit einer sogenanntenDachstuhlkennzeichnungskarte mit den entsprechenden Angabendauerhaft zu kennzeichnen.
Angebotenes System / Hersteller: '............................................' (Bieterergänzung)
Menge: 1,000 m2

#### Abschnitt 1.6 Sanierung Deckenbalkenkonstruktion

*Hinweis: Hinweis*
Für die Ausführung der ausgeschriebenen Leistungen sind die
"Holzschutztechnische Gutachten" des Büros Rietz vom 12.09.2025 sowie
26.09.2025 zwingend zu beachten und umzusetzen.

**1.6.10 Stakung, Balkenebene, 20 mm**
Stakung aus Holzwerkstoff in der Balkenebene inkl. Traglattung
herstellen, gem. Ausführungshinweis.

Stärke: min. 20 mm

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Menge: 571,000 m2

**1.6.20 Deckenbalken mit Drehsteifen unterstützen, bis H=3,80m**
Zu sanierende Deckenbalken, die komplett
ausgebaut und konstruktiv mit Anlaschung ertüchtigt werden,
mit Drehsteifen unterstützen.

Unterstützung liefern, vorhalten und nach erfolgter Balkensanierung
wieder entfernen.

Balkenquerschnitt:  ca. B/H=20/26cm, 18/26, 16/26 etc.
lichte Höhe:  ca. 3,50m bis 3,80m
Menge: 400,000 m

**1.6.30 Balkenkopf zurückschneiden und entsorgen, L=2,50m**
Balkenköpfe gemäß Holzschutzgutachten zurückschneiden und
entsorgen:

Balkenquerschnitt:  ca. B/H=20/24cm
Rückschnittlänge:  mind. 2,50m
Hinweis: Der Rückschnitt muss mindestens bis 1,0 m hinter die
Befallgrenze erfolgen.

Ausführungsort: Seitenflügel 2 rechts
Menge: 17,000 Stk

**1.6.40 Balkenkopf zurückschneiden und entsorgen, L=1,50m**
Balkenköpfe gemäß Holzschutzgutachten zurückschneiden und
entsorgen:

Balkenquerschnitt:  ca. B/H=20/26cm
Rückschnittlänge:  mind. 1,50m
Hinweis. Der Rückschnitt muss mindestens bis 0,50 m hinter die
Befallgrenze erfolgen.

Ausführungsort: Seitenflügel links
Menge: 5,000 Stk

**1.6.50 neuer Balkenkopf, L=2,50m**
Neuen Balkenkopf liefern und an Bestandsbalken anlaschen
sinngemäß wie vor:

Balkenquerschnitt:  ca. B/H=20/26cm
Anlaschungslänge:  ca. 2,50m
Menge: 17,000 Stk

**1.6.60 neuer Balkenkopf, L=1,50m**
Neuen Balkenkopf liefern und an Bestandsbalken anlaschen
sinngemäß wie vor:

Balkenquerschnitt:  ca. B/H=20/26cm
Anlaschungslänge:  ca. 1,50m
Menge: 5,000 Stk

**1.6.70 Bohrlochinjektion Holzbalken**
In Bereichen von Gesundschnitten von Balken, die Schnittbereiche
der verbleibenden Balkenteile mittels Bohrlochinjektage
tiefenimprägnieren.

Bohrungen mit imprägniertem Hartholzdübel verschließen.

Abrechnung in Stück zu behandelndem Balkenkopf
Balkenquerschnitt: ca. B/H=20/24cm

Richtfabrikat.: z.B. Remmers, Adolit Borpatrone Typ II

Angebotenes Fabrikat: '...................................' vom Bieter einzutragen

Ausführungsort: Seitenflügel 2 rechts
Menge: 17,000 Stk

**1.6.80 Deckenbalken ausbauen und entsorgen**
Deckenbalken gemäß Holzschutzgutachten komplett ausbauen und
schwammbefallenes Holz in geschlossenem Container entsorgen.

Balkenquerschnitt:  ca. B/H=20/26cm, 18/26, 16/26
Balkenlänge:  bis von 3,50 m bis ca. 8,20 m
Menge: 285,000 m

**1.6.90 Auflager vorbereiten**
Auflager in den Bereichen der zu erneuernden Balkenköpfe vorbereiten.

Loses Mauerwerk und losen Putz entfernen, Fehlstellen neu aufmauern,
Verbund zu umliegendem Mauerwerk herstellen, Mörtelschicht
(H=3cm M5) als Ausgleichschicht herstellen und Sperrschicht unterhalb
der direkten Holzauflage anordnen.

Ausführungsort:
- bei Balkenkopfsanierungen
- bei der Verlegung neuer Deckenbalken
- im Bereich von Anlaschungen
Menge: 201,000 Stk

**1.6.100 Deckenbalken neu, VH, Querschnitt wie im Bestand**
Neuen Deckenbalken aus Nadelholz, Güteklasse II, Schnittklasse A,
liefern, zum Einbauort transportieren und einbauen.

Inklusive Holzschutzmaßnahmen:
Deckenbalken umlaufend mit einem zugelassenen Holzschutzmittel
Iv + P behandeln.
Balkenquerschnitt: gem. Bestand und konstruktivem Erfordernis
wie z.B. 20/26, 18/26 o. 16/26
Verbindungsmittel: VG ASSY plus M8/200 a=50cm
Holzart:  C24
Längen:  unterschiedlich,  von 3,50 bis 8,20 m

Ausführungsort:
gem. Holzschutzgutachten und nach Anweisung der örtlichen Bauleitung
Menge: 285,000 m

**1.6.110 Balkenverstärkung, beidseitig Bohle**
Verstärkung, beidseitig, von nicht ausreichend
tragfähigen, konstruktiven Balken und Balkenköpfen
mit Kanthölzern und Bohlen wie folgt:
- Seitenflächen des Balkens zur Herstellung eines
  gleichmäßig breiten Restquerschnittes in Laschenlänge
  flächig bearbeiten und ausgleichen
- Vorbereiten des Mauerwerksauflagers in ges. Pos.
- seitliches, kraftschlüssiges Anlaschen der Balken

Dicke Verstärkung: ca. 60 mm oder gem. Erfordernis
Höhe: ca. 260 mm
Balkenquerschnitt: ca. 20/26, 18/26, 16/26 cm
Menge: 205,000 m

**1.6.120 Balkenkopfauflagerausbildung nach Sanierungsabschluss**
Balkenkopfauflagerausbildung nach Sanierungsabschluss:

- unter Balkenauflager Sperrschicht anordnen
- Stirn- und beidseitig des Balkenkopfes Dämmplatte aus
  Mineralwolle verlegen, Stärke ca. 40mm
- gesamten Balkenkopf so einmauern, dass eine 3-seitige
  Luftumspülung gewährleistet ist

Ausführungsort:
- Balken mit Verstärkungen
- neue Holzbalken
Menge: 201,000 Stk

**1.6.130 Verbindungsmittel**
Liefern und Einbau aller statisch nachgewiesenen und konstruktiv
erforderlich werdenden Verbindungs- und Befestigungselemente
über die gemäß VOB Teil C, DIN 18334, Abschnitt 4.1.2
hinausgehenden Verbindungsmittel.

Oberflächen: feuerverzinkt
Abrechnung zum Nachweis.
Menge: 450,000 kg

**1.6.140 Auffüllen von Hohlräumen mit Beton**
Auffüllen von diversen Hohlräumen in Bereichen der zu sanierenden
Decke nach Schwammsanierung mit Beton.

Verarbeitung von Klein- und Kleinstmengen.
Menge: 3,000 m3

**1.6.150 Holzbauteile bebeilen**
*** Bedarfsposition ohne GB
Abbeilen von Deckenbalken; in den befallenden Bereich bis
zum gesunden Teil abbeilen, Späne absaugen oder abfegen und
abfahren.
Leistung zum Nachweis auf gesonderte Anordnung des AG.
Menge: 75,000 m

#### Abschnitt 1.7 Stundenlohnarbeiten

**1.7.10 Vorarbeiter, Stundenlohnarbeiten**
Für evtl. erforderliche Arbeiten, die nicht im Leistungsverzeichnis
erfasst sind und nur auf ausdrückliche Anweisung der Bauleitung
gegen Nachweis zur Ausführung kommen.
Berechnet für Vorarbeiter
Menge: 10,000 h

**1.7.20 Facharbeiter, Stundenlohnarbeiten**
Für evtl. erforderliche Arbeiten, die nicht im Leistungsverzeichnis
erfasst sind und nur auf ausdrückliche Anweisung der Bauleitung
gegen Nachweis zur Ausführung kommen.
Berechnet für Facharbeiter
Menge: 10,000 h

**1.7.30 Helfer, Stundenlohnarbeiten**
Für evtl. erforderliche Arbeiten, die nicht im Leistungsverzeichnis
erfasst sind und nur auf ausdrückliche Anweisung der Bauleitung
gegen Nachweis zur Ausführung kommen.
Berechnet für Helfer
Menge: 10,000 h
